# Pulsador doble de desconexión, referencia 18513 de las series Iris y Mega de BJC

- Propiedad del archivo: CONSTRUNARIO
- Formato: FIEBDC-3/2012
- Programa: Construnario Versión 3.51
- Fecha de los precios: 06/06/2024
- Divisa: EUR

**BJC18513** u Pulsador doble de desconexión, referencia 18513 de las series Iris y Mega de BJC
Precio: 12.34
Pulsador doble de desconexión, referencia 18513 de las series Iris y Mega de BJC. 10 A 250 V~ Código EAN: 8421870051299 Código ETIM 8.0: EC000029
