# Pulsador tirador, referencia 18521 de BJC

- Propiedad del archivo: CONSTRUNARIO
- Formato: FIEBDC-3/2012
- Programa: Construnario Versión 3.51
- Fecha de los precios: 06/06/2024
- Divisa: EUR

**BJC18521** u Pulsador tirador, referencia 18521 de BJC
Precio: 15.75
Mecanismo no apto para garras 10 A 250 V~ Código EAN: 8421870050124 Código ETIM 8.0: EC000029
