# Baliza led blanco frío, referencia 18531 de las series Iris y Mega de BJC. 6000° K

- Propiedad del archivo: CONSTRUNARIO
- Formato: FIEBDC-3/2012
- Programa: Construnario Versión 3.51
- Fecha de los precios: 06/06/2024
- Divisa: EUR

**BJC18531** u Baliza led blanco frío, referencia 18531 de las series Iris y Mega de BJC. 6000° K
Precio: 30.07
Baliza led blanco frío, referencia 18531 de las series Iris y Mega de BJC. 6000° K. 230 Vac 0,4 W. 5 Lm Código EAN: 8421870676508 Código ETIM 8.0: EC000064
