# Zumbador 230V con regulación de tono (Beige)

- Propiedad del archivo: CONSTRUNARIO
- Formato: FIEBDC-3/2012
- Programa: Construnario Versión 3.51
- Fecha de los precios: 06/06/2024
- Divisa: EUR

| Código | Ud | Descripción | Precio |
|---|---|---|---|
| BJC18536_A | u | Zumbador 230V con regulación de tono (Beige) | 24.80 |
