# Detector de movimiento esférico mecanismo 3 hilos, referencia 18555-3 de BJC

- Propiedad del archivo: CONSTRUNARIO
- Formato: FIEBDC-3/2012
- Programa: Construnario Versión 3.51
- Fecha de los precios: 06/06/2024
- Divisa: EUR

**BJC18555_3** u Detector de movimiento esférico mecanismo 3 hilos, referencia 18555-3 de BJC
Precio: 215.03
Capacidad de contacto (3 hilos, salida relé): Carga resistiva 2300 W, 10 A máx., cos ? = 1; Carga inductiva 1500 W, 5 A máx., cos ? = 0,6; Halógenas con transformador 1000 VA Balastos electrónicos ej. 2x36 W (20 máx.) Compatible con cargas LED Código EAN: 8421870631118 Código ETIM 8.0: EC000138
