# Potenciómetro bobinado para altavoces, referencia 18562 de las series Iris y Mega de BJC. 5 W 47 O

- Propiedad del archivo: CONSTRUNARIO
- Formato: FIEBDC-3/2012
- Programa: Construnario Versión 3.51
- Fecha de los precios: 06/06/2024
- Divisa: EUR

**BJC18562** u Potenciómetro bobinado para altavoces, referencia 18562 de las series Iris y Mega de BJC. 5 W 47 O
Precio: 24.44
Potenciómetro bobinado para altavoce.5 W 47 O. No apto para garras Código EAN: 8421870050209 Código ETIM 8.0: EC000235
