# Toma para altavoz, referencia 18563 de las series Iris y Mega de BJC

- Propiedad del archivo: CONSTRUNARIO
- Formato: FIEBDC-3/2012
- Programa: Construnario Versión 3.51
- Fecha de los precios: 06/06/2024
- Divisa: EUR

**BJC18563** u Toma para altavoz, referencia 18563 de las series Iris y Mega de BJC
Precio: 7.38
Emborne trasero por tornillos. Código EAN: 8421870050216 Código ETIM 8.0: EC000018
