# Toma altavoz (mono), referencia 18563-2 de BJC

- Propiedad del archivo: CONSTRUNARIO
- Formato: FIEBDC-3/2012
- Programa: Construnario Versión 3.51
- Fecha de los precios: 06/06/2024
- Divisa: EUR

**BJC18563_2** u Toma altavoz (mono), referencia 18563-2 de BJC
Precio: 8.16
Emborne trasero por tornillos Código EAN: 8421870059998 Código ETIM 8.0: EC000018
