# Pulsador doble para persianas con garras

- Propiedad del archivo: CONSTRUNARIO
- Formato: FIEBDC-3/2012
- Programa: Construnario Versión 3.51
- Fecha de los precios: 06/06/2024
- Divisa: EUR

**BJC18565_X** u Pulsador doble para persianas con garras
Precio: 24.25
Pulsador doble para persianas de SIEMENS, con referencia 18565 Enclavamiento eléctrico y mecánico. 10 A 250V~ Envase 10 unidades. Código EAN: 8421870045649 Código ETIM 8.0: EC000044
