# Conmutador con llave extraíble, referencia 18566 de las series Iris y Mega de BJC

- Propiedad del archivo: CONSTRUNARIO
- Formato: FIEBDC-3/2012
- Programa: Construnario Versión 3.51
- Fecha de los precios: 06/06/2024
- Divisa: EUR

**BJC18566** u Conmutador con llave extraíble, referencia 18566 de las series Iris y Mega de BJC
Precio: 153.26
5 A 250 V~ Intensidad: 5 A (cos ? 0,7÷1). Tensión 250 V. Contactos: 1 abierto 1 cerrado. Terminales: plateados para soldar. Protección: IP40. Cumple norma VDE. Se suministran con 2 llaves. Código EAN: 8421870050247 Código ETIM 8.0: EC001590
