# Conector HDMI blanco

- Propiedad del archivo: CONSTRUNARIO
- Formato: FIEBDC-3/2012
- Programa: Construnario Versión 3.51
- Fecha de los precios: 02/03/2023
- Divisa: EUR

**BJC18578_HDMI** u Conector HDMI blanco
Precio: 81.77
Conector HDMI blanco BJC, con referencia 18578-HDMI de la familia Iris Emborme por tornillos Envase 1 Código EAN: 8421870676522 Código ETIM 8.0: EC002906
