# Conector HDMI beige

- Propiedad del archivo: CONSTRUNARIO
- Formato: FIEBDC-3/2012
- Programa: Construnario Versión 3.51
- Fecha de los precios: 06/06/2024
- Divisa: EUR

**BJC18578_HDMI_A** u Conector HDMI beige
Precio: 81.77
Conector HDMI beige BJC, con referencia 18578-HDMI-A de la familia Iris Emborme por tornillos Envase 1 Código EAN: 8421870676805 Código ETIM 8.0: EC002906
