# Conector USB tipo A, referencia 18578-USB-G de BJC. Gris

- Propiedad del archivo: CONSTRUNARIO
- Formato: FIEBDC-3/2012
- Programa: Construnario Versión 3.51
- Fecha de los precios: 06/06/2024
- Divisa: EUR

**BJC18578_USB_G** u Conector USB tipo A, referencia 18578-USB-G de BJC. Gris
Precio: 63.74
Compatible con USB 2.0 (Emborme por tornillos) Código EAN: 8421870676843 Código ETIM 8.0: EC002949
