# Conector VGA beige

- Propiedad del archivo: CONSTRUNARIO
- Formato: FIEBDC-3/2012
- Programa: Construnario Versión 3.51
- Fecha de los precios: 06/06/2024
- Divisa: EUR

**BJC18578_VGA_A** u Conector VGA beige
Precio: 76.37
Conector VGA beige BJC, con referencia 18578-VGA-A de la familia Iris Longitud máxima del cable 30 m (en función del tipo de cable) Emborme por tornillos Envase 1 Código EAN: 8421870676829 Código ETIM 8.0: EC002906
