# Mecanismo de baliza de emergencia extraíble, referencia 18584 de las series Iris y Mega de BJC

- Propiedad del archivo: CONSTRUNARIO
- Formato: FIEBDC-3/2012
- Programa: Construnario Versión 3.51
- Fecha de los precios: 06/06/2024
- Divisa: EUR

**BJC18584** u Mecanismo de baliza de emergencia extraíble, referencia 18584 de las series Iris y Mega de BJC.
Precio: 95.49
Alimentación 230 V~ ±10% 50/60 Hz Autonomía linterna 3 h ±15 Tiempo de carga baterías 12 h Código EAN: 8421870627005 Código ETIM 8.0: EC000064
