# Conmutador rotativo, referencia 18596 de BJC

- Propiedad del archivo: CONSTRUNARIO
- Formato: FIEBDC-3/2012
- Programa: Construnario Versión 3.51
- Fecha de los precios: 06/06/2024
- Divisa: EUR

**BJC18596** u Conmutador rotativo, referencia 18596 de BJC
Precio: 20.44
16 A 250 V~ No puede llevar garras Código EAN: 8421870050308 Código ETIM 8.0: EC001036
