# Conmutador de tirador, referencia 18598 de la serie Iris y Mega de BJC. 10 A 250 V~

- Propiedad del archivo: CONSTRUNARIO
- Formato: FIEBDC-3/2012
- Programa: Construnario Versión 3.51
- Fecha de los precios: 06/06/2024
- Divisa: EUR

**BJC18598** u Conmutador de tirador, referencia 18598 de la serie Iris y Mega de BJC. 10 A 250 V~
Precio: 24.05
Conmutador de tirador, referencia 18598 de la serie Iris y Mega de BJC. 10 A 250 V~. No apto para garras Código EAN: 8421870059813 Código ETIM 8.0: EC001590
