# Pulsador con interruptor temporizado, referencia 18599 de las series Iris y Mega de BJC. Con difusor luminoso

- Propiedad del archivo: CONSTRUNARIO
- Formato: FIEBDC-3/2012
- Programa: Construnario Versión 3.51
- Fecha de los precios: 06/06/2024
- Divisa: EUR

**BJC18599** u Pulsador con interruptor temporizado, referencia 18599 de las series Iris y Mega de BJC. Con difusor luminoso
Precio: 42.84
Tensión alimentación 230V~ 50Hz. Consumo: 5VA. Válido para: • Incandescencia y halógenas a 230V: 40 - 400W; • Halógenas con transf. ferromagnético: 50 - 320W; • Lámparas halógenas con transf. electrónico: 40 - 400W; • Motores: 36-100W. Temporización ajustable entre: 30 s a 10 min. Código EAN: 8421870048046 Código ETIM 8.0: EC000029
