# Interruptor unipolar de control, referencia 18605 de las series Iris y Mega de BJC

- Propiedad del archivo: CONSTRUNARIO
- Formato: FIEBDC-3/2012
- Programa: Construnario Versión 3.51
- Fecha de los precios: 06/06/2024
- Divisa: EUR

**BJC18605** u Interruptor unipolar de control, referencia 18605 de las series Iris y Mega de BJC
Precio: 15.94
Interruptor unipolar de control, referencia 18605 de las series Iris y Mega de BJC. 16 A 250 V~ Código EAN: 8421870050315 Código ETIM 8.0: EC001590
