# Interruptor bipolar de control, referencia 18608 de las series Iris y Mega de BJC

- Propiedad del archivo: CONSTRUNARIO
- Formato: FIEBDC-3/2012
- Programa: Construnario Versión 3.51
- Fecha de los precios: 06/06/2024
- Divisa: EUR

**BJC18608** u Interruptor bipolar de control, referencia 18608 de las series Iris y Mega de BJC.
Precio: 22.63
Interruptor bipolar de control, referencia 18608 de las series Iris y Mega de BJC. 16 A 250 V~ Código EAN: 8421870050322 Código ETIM 8.0: EC001590
