# Difusor ámbar, referencia 18630-AB de BJC

- Propiedad del archivo: CONSTRUNARIO
- Formato: FIEBDC-3/2012
- Programa: Construnario Versión 3.51
- Fecha de los precios: 06/06/2024
- Divisa: EUR

| Código | Ud | Descripción | Precio |
|---|---|---|---|
| BJC18630_AB | u | Difusor ámbar, referencia 18630-AB de BJC | 5.96 |
