# Tecla interruptor/conmut./cruzam. con visor beige

- Propiedad del archivo: CONSTRUNARIO
- Formato: FIEBDC-3/2012
- Programa: Construnario Versión 3.51
- Fecha de los precios: 06/06/2024
- Divisa: EUR

**BJC18705_AL** u Tecla interruptor/conmut./cruzam. con visor beige
Precio: 4.57
Tecla interruptor/conmut./cruzam. con visor beige BJC, con referencia 18705-AL de la familia Iris Código EAN: 8421870052845 Código ETIM 8.0: EC000011
