# Tecla interruptor/conmut./cruzam. con visor cobre Jaipur

- Propiedad del archivo: CONSTRUNARIO
- Formato: FIEBDC-3/2012
- Programa: Construnario Versión 3.51
- Fecha de los precios: 06/06/2024
- Divisa: EUR

**BJC18705_CJL** u Tecla interruptor/conmut./cruzam. con visor cobre Jaipur
Precio: 7.74
Tecla interruptor/conmut./cruzam. con visor cobre Jaipur BJC, con referencia 18705-CJL de la familia Iris Color Código EAN: 8421870052944 Código ETIM 8.0: EC000011
