# Tecla interruptor/conmut./cruzam. dorado Odisea

- Propiedad del archivo: CONSTRUNARIO
- Formato: FIEBDC-3/2012
- Programa: Construnario Versión 3.51
- Fecha de los precios: 06/06/2024
- Divisa: EUR

**BJC18705_OD** u Tecla interruptor/conmut./cruzam. dorado Odisea
Precio: 6.24
Tecla interruptor/conmut./cruzam. dorado Odisea BJC, con referencia 18705-OD de la familia Iris Color Código EAN: 8421870053200 Código ETIM 8.0: EC000011
