# Tecla interruptor/conmut./cruzam. con visor verde Minerva

- Propiedad del archivo: CONSTRUNARIO
- Formato: FIEBDC-3/2012
- Programa: Construnario Versión 3.51
- Fecha de los precios: 06/06/2024
- Divisa: EUR

**BJC18705_VML** u Tecla interruptor/conmut./cruzam. con visor verde Minerva
Precio: 7.74
Tecla interruptor/conmut./cruzam. con visor verde Minerva BJC, con referencia 18705-VML de la familia Iris Color Código EAN: 8421870053279
