# Tecla interruptor bipolar acero Neptuno

- Propiedad del archivo: CONSTRUNARIO
- Formato: FIEBDC-3/2012
- Programa: Construnario Versión 3.51
- Fecha de los precios: 06/06/2024
- Divisa: EUR

**BJC18708_AN** u Tecla interruptor bipolar acero Neptuno
Precio: 6.84
Tecla interruptor bipolar acero Neptuno BJC, con referencia 18708-AN de la familia Iris Color Código EAN: 8421870053347 Código ETIM 8.0: EC000011
