# Tapa interruptor bipolar, referencia 18708-CH de BJC. Color chocolate

- Propiedad del archivo: CONSTRUNARIO
- Formato: FIEBDC-3/2012
- Programa: Construnario Versión 3.51
- Fecha de los precios: 06/06/2024
- Divisa: EUR

**BJC18708_CH** u Tapa interruptor bipolar, referencia 18708-CH de BJC. Color chocolate
Precio: 6.84
Tapa interruptor bipolar Código EAN: 8421870688723 Código ETIM 8.0: EC000011
