# Tecla interruptor bipolar cobre Jaipur

- Propiedad del archivo: CONSTRUNARIO
- Formato: FIEBDC-3/2012
- Programa: Construnario Versión 3.51
- Fecha de los precios: 02/03/2023
- Divisa: EUR

**BJC18708_CJ** u Tecla interruptor bipolar cobre Jaipur
Precio: 7.51
Tecla interruptor bipolar cobre Jaipur BJC, con referencia 18708-CJ de la familia Iris Color Código EAN: 8421870053408 Código ETIM 8.0: EC000011
