# Tecla interruptor bipolar con visor blanco

- Propiedad del archivo: CONSTRUNARIO
- Formato: FIEBDC-3/2012
- Programa: Construnario Versión 3.51
- Fecha de los precios: 06/06/2024
- Divisa: EUR

**BJC18708_L** u Tecla interruptor bipolar con visor blanco
Precio: 5.05
Tecla interruptor bipolar con visor blanco BJC, con referencia 18708-L de la familia Iris Código EAN: 8421870053293 Código ETIM 8.0: EC000011
