# Tecla interruptor bipolar rojo Rubí

- Propiedad del archivo: CONSTRUNARIO
- Formato: FIEBDC-3/2012
- Programa: Construnario Versión 3.51
- Fecha de los precios: 06/06/2024
- Divisa: EUR

**BJC18708_RR** u Tecla interruptor bipolar rojo Rubí
Precio: 7.51
Tecla interruptor bipolar rojo Rubí BJC, con referencia 18708-RR de la familia Iris Color Código EAN: 8421870053521 Código ETIM 8.0: EC000011
