# Tecla interruptor bipolar con visor rojo Rubí

- Propiedad del archivo: CONSTRUNARIO
- Formato: FIEBDC-3/2012
- Programa: Construnario Versión 3.51
- Fecha de los precios: 06/06/2024
- Divisa: EUR

**BJC18708_RRL** u Tecla interruptor bipolar con visor rojo Rubí
Precio: 8.44
Tecla interruptor bipolar con visor rojo Rubí BJC, con referencia 18708-RRL de la familia Iris Color Código EAN: 8421870053538 Código ETIM 8.0: EC000011
