# Tecla interruptor bipolar verde Minerva

- Propiedad del archivo: CONSTRUNARIO
- Formato: FIEBDC-3/2012
- Programa: Construnario Versión 3.51
- Fecha de los precios: 06/06/2024
- Divisa: EUR

**BJC18708_VM** u Tecla interruptor bipolar verde Minerva
Precio: 7.51
Tecla interruptor bipolar verde Minerva BJC, con referencia 18708-VM de la familia Iris Color Código EAN: 8421870053545
