# Tecla doble interruptor/conmutador beige

- Propiedad del archivo: CONSTRUNARIO
- Formato: FIEBDC-3/2012
- Programa: Construnario Versión 3.51
- Fecha de los precios: 06/06/2024
- Divisa: EUR

**BJC18709_A** u Tecla doble interruptor/conmutador beige
Precio: 5.79
Tecla doble interruptor/conmutador beige BJC, con referencia 18709-A de la familia Iris Código EAN: 8421870053583 Código ETIM 8.0: EC000011
