# Tecla doble interruptor/conmutador con visor azul Ming

- Propiedad del archivo: CONSTRUNARIO
- Formato: FIEBDC-3/2012
- Programa: Construnario Versión 3.51
- Fecha de los precios: 06/06/2024
- Divisa: EUR

**BJC18709_AML** u Tecla doble interruptor/conmutador con visor azul Ming
Precio: 10.39
Tecla doble interruptor/conmutador con visor azul Ming BJC, con referencia 18709-AML de la familia Iris Color Código EAN: 8421870053613
