# Juego interruptor doble interruptor/conmutador, referencia 18709-CH de BJC. Chocolate

- Propiedad del archivo: CONSTRUNARIO
- Formato: FIEBDC-3/2012
- Programa: Construnario Versión 3.51
- Fecha de los precios: 06/06/2024
- Divisa: EUR

**BJC18709_CH** u Juego interruptor doble interruptor/conmutador, referencia 18709-CH de BJC. Chocolate
Precio: 8.26
10 A 250 V~ Código EAN: 8421870688730 Código ETIM 8.0: EC000011
