# Juego interruptor doble interruptor/conmutador/diferencial, referencia 18709-CHL de BJC. Chocolate

- Propiedad del archivo: CONSTRUNARIO
- Formato: FIEBDC-3/2012
- Programa: Construnario Versión 3.51
- Fecha de los precios: 06/06/2024
- Divisa: EUR

**BJC18709_CHL** u Juego interruptor doble interruptor/conmutador/diferencial, referencia 18709-CHL de BJC. Chocolate
Precio: 9.41
10 A 250 V~ Código EAN: 8421870689171 Código ETIM 8.0: EC000011
