# Tecla doble interruptor/conmutador verde Minerva

- Propiedad del archivo: CONSTRUNARIO
- Formato: FIEBDC-3/2012
- Programa: Construnario Versión 3.51
- Fecha de los precios: 06/06/2024
- Divisa: EUR

**BJC18709_VM** u Tecla doble interruptor/conmutador verde Minerva
Precio: 9.27
Tecla doble interruptor/conmutador verde Minerva BJC, con referencia 18709-VM de la familia Iris Color Código EAN: 8421870053828
