# Controlador de persianas para instalación en caja empotrable 5TC1272, referencia 18711-AN de BJC. Acero Neptuno

- Propiedad del archivo: CONSTRUNARIO
- Formato: FIEBDC-3/2012
- Programa: Construnario Versión 3.51
- Fecha de los precios: 06/06/2024
- Divisa: EUR

**BJC18711_AN** u Controlador de persianas para instalación en caja empotrable 5TC1272, referencia 18711-AN de BJC. Acero Neptuno
Precio: 9.50
Controlador de persianas para motores monofásicos 230 V; Potencia máx.: 1250 VA; Funcionamiento local o centralizado; Tiempo de accionamiento ajustable 1-120 seg. Código EAN: 8421870050964
