# Controlador de persianas para instalación en caja empotrable 5TC1272, referencia 18711-CH de BJC. Cobre Jaipur

- Propiedad del archivo: CONSTRUNARIO
- Formato: FIEBDC-3/2012
- Programa: Construnario Versión 3.51
- Fecha de los precios: 06/06/2024
- Divisa: EUR

**BJC18711_CJ** u Controlador de persianas para instalación en caja empotrable 5TC1272, referencia 18711-CH de BJC. Cobre Jaipur
Precio: 10.65
Controlador de persianas para motores monofásicos 230 V; Potencia máx.: 1250 VA; Funcionamiento local o centralizado; Tiempo de accionamiento ajustable 1-120 seg. Código EAN: 8421870050995
