# Juego de teclas conmutador/pulsador, referencia 18715-A de BJC. Beige

- Propiedad del archivo: CONSTRUNARIO
- Formato: FIEBDC-3/2012
- Programa: Construnario Versión 3.51
- Fecha de los precios: 06/06/2024
- Divisa: EUR

**BJC18715_A** u Juego de teclas conmutador/pulsador, referencia 18715-A de BJC. Beige
Precio: 5.92
16 A + 10 A 250 V~ Código EAN: 8421870054009 Código ETIM 8.0: EC000011
