# Juego de teclas conmutador/pulsador, referencia 18715-CH de BJC. Chocolate

- Propiedad del archivo: CONSTRUNARIO
- Formato: FIEBDC-3/2012
- Programa: Construnario Versión 3.51
- Fecha de los precios: 02/03/2023
- Divisa: EUR

**BJC18715_CH** u Juego de teclas conmutador/pulsador, referencia 18715-CH de BJC. Chocolate
Precio: 8.44
16 A + 10 A 250 V~ Código EAN: 8421870688747 Código ETIM 8.0: EC000011
