# Tecla pulsador timbre con visor beige

- Propiedad del archivo: CONSTRUNARIO
- Formato: FIEBDC-3/2012
- Programa: Construnario Versión 3.51
- Fecha de los precios: 06/06/2024
- Divisa: EUR

**BJC18716_AL** u Tecla pulsador timbre con visor beige
Precio: 4.82
Tecla pulsador timbre con visor beige BJC, con referencia 18716-AL de la familia Iris Código EAN: 8421870054290 Código ETIM 8.0: EC000011
