# Tecla pulsador timbre con visor negro antracita

- Propiedad del archivo: CONSTRUNARIO
- Formato: FIEBDC-3/2012
- Programa: Construnario Versión 3.51
- Fecha de los precios: 06/06/2024
- Divisa: EUR

**BJC18716_ATL** u Tecla pulsador timbre con visor negro antracita
Precio: 7.25
Tecla pulsador timbre con visor negro antracita BJC, con referencia 18716-ATL de la familia Iris Color Código EAN: 8421870054351
