# Tecla para pulsador timbre, referencia 18716-CH de BJC. Chocolate

- Propiedad del archivo: CONSTRUNARIO
- Formato: FIEBDC-3/2012
- Programa: Construnario Versión 3.51
- Fecha de los precios: 06/06/2024
- Divisa: EUR

**BJC18716_CH** u Tecla para pulsador timbre, referencia 18716-CH de BJC. Chocolate
Precio: 6.65
Tecla para pulsador timbre Código EAN: 8421870688754 Código ETIM 8.0: EC000011
