# Tecla pulsador timbre cobre Jaipur

- Propiedad del archivo: CONSTRUNARIO
- Formato: FIEBDC-3/2012
- Programa: Construnario Versión 3.51
- Fecha de los precios: 06/06/2024
- Divisa: EUR

**BJC18716_CJ** u Tecla pulsador timbre cobre Jaipur
Precio: 7.45
Tecla pulsador timbre cobre Jaipur BJC, con referencia 18716-CJ de la familia Iris Color Código EAN: 8421870054382 Código ETIM 8.0: EC000011
