# Tecla pulsador timbre rojo Rubí

- Propiedad del archivo: CONSTRUNARIO
- Formato: FIEBDC-3/2012
- Programa: Construnario Versión 3.51
- Fecha de los precios: 06/06/2024
- Divisa: EUR

**BJC18716_RR** u Tecla pulsador timbre rojo Rubí
Precio: 7.45
Tecla pulsador timbre rojo Rubí BJC, con referencia 18716-RR de la familia Iris Color Código EAN: 8421870054504 Código ETIM 8.0: EC000011
