# Tecla pulsador luz beige

- Propiedad del archivo: CONSTRUNARIO
- Formato: FIEBDC-3/2012
- Programa: Construnario Versión 3.51
- Fecha de los precios: 06/06/2024
- Divisa: EUR

**BJC18717_A** u Tecla pulsador luz beige
Precio: 4.16
Tecla pulsador luz beige BJC, con referencia 18717-A de la familia Iris Código EAN: 8421870054566 Código ETIM 8.0: EC000011
