# Tecla pulsador luz negro antracita

- Propiedad del archivo: CONSTRUNARIO
- Formato: FIEBDC-3/2012
- Programa: Construnario Versión 3.51
- Fecha de los precios: 06/06/2024
- Divisa: EUR

**BJC18717_AT** u Tecla pulsador luz negro antracita
Precio: 6.65
Tecla pulsador luz negro antracita BJC, con referencia 18717-AT de la familia Iris Color Código EAN: 8421870054627
