# Tecla pulsador interruptor luminoso, referencia 18717-CHL de BJC. Chocolate

- Propiedad del archivo: CONSTRUNARIO
- Formato: FIEBDC-3/2012
- Programa: Construnario Versión 3.51
- Fecha de los precios: 06/06/2024
- Divisa: EUR

**BJC18717_CHL** u Tecla pulsador interruptor luminoso, referencia 18717-CHL de BJC. Chocolate
Precio: 7.32
Tecla pulsador interruptor luminoso Código EAN: 8421870689201 Código ETIM 8.0: EC000011
