# Tecla pulsador luz cobre Jaipur

- Propiedad del archivo: CONSTRUNARIO
- Formato: FIEBDC-3/2012
- Programa: Construnario Versión 3.51
- Fecha de los precios: 06/06/2024
- Divisa: EUR

**BJC18717_CJ** u Tecla pulsador luz cobre Jaipur
Precio: 7.45
Tecla pulsador luz cobre Jaipur BJC, con referencia 18717-CJ de la familia Iris Color Código EAN: 8421870054665 Código ETIM 8.0: EC000011
